# 3427_KHG-NT
Angebotsaufforderung (GAEB DA XML 3.3, DA83)
Währung: EUR
Erstellt mit: G&W CALIFORNIA PRO, CALIFORNIA PRO V16.1.00, 16.01.2026

## Ergänzung der Angebotsanforderung
Ergänzung der Angebotsanforderung

In diesem Leistungsverzeichnis verwendete Einheiten:

cm Zentimeter
cm2 Quadratzentimeter
d Tag
h Stunde
Jr Jahr
kg Kilogramm
km Kilometer
km2 Quadratkilometer
kwh Kilowattstunde
l Liter
m Meter
m2 Quadratmeter
m3 Kubikmeter
Mt Monat
psch Pauschal
St Stück
t Tonne
Wo Wochen
md m x Tag
mMt m x Monat
mWo m x Woche
m2d m2 X Tag
m2Mt m2 x Monat
m2Wo m2 x Woche
m3d m3 x Tag
m3Mt m3 x Monat
m3Wo m3 X Woche
Sth Stück x Stunde
Std Stück x Tag
StMt Stück x Monat
StWo Stück x Woche
St/Mt Stück pro Monat

Ende der Ergänzung der Angebotsanforderung

## Weitere Besondere Vertragsbedingungen
Fortsetzung Weitere Besondere Vertragsbedingungen
siehe Formblatt 214.H - Besondere Vertragsbedingungen

10.1 Beginn der Leistung
Beginn der Leistung im Sinne des Formblattes 214.H, Nr. 1 ist die Aufnahme der ausgeschriebenen Leistungen. Hierzu zählen auch Aufmaße, Planungen (z.B. Werkstatt- und Montagezeichnungen) und Ermittlungen bzw. Vorarbeiten.
Die Werk- und Montagezeichnungen sind spätestens 2 Monate nach Auftragserteilung dem Auftraggeber vorzulegen. Eventuelle Rückfragen zur Ausführung sind rechtzeitig vom AN vorab zu klären.

10.2 Nachtragsangebote (§ 2 VOB/B)
Alle Nachtragsangebote sind einschließlich der notwendigen begründenden Unterlagen (Kalkulationen, Aufmaße, etc.) 1-fach beim Auftraggeber rechtsgültig und zugleich 1-fach beim Ingenieurbüro zur inhaltlichen Prüfung einzureichen.

10.3 Werbung der Firma / Bautafel (§ 4 Abs. 1 VOB/B)
Auf der Baustelle ist Firmenwerbung grundsätzlich verboten.
Dies betrifft auch Gerüste, Container und Schutzvorrichtungen. Ausnahmen bedürfen der schriftlichen Genehmigung des AG. Auf der bauseitigen Bautafel kann der Auftragnehmer auf eigene Kosten Zusatzschilder in der vorgesehenen Form anbringen lassen.

10.4 Besichtigung von Baustellen (§ 4 Abs. 1 VOB/B)
Die Besichtigung von Baustellen durch Dritte bedarf der vorherigen Zustimmung des Auftraggebers.

10.5 Übernachtungsverbot (§ 4 Abs. 1 VOB/B)
Auf der gesamten Baustelle besteht striktes Übernachtungsverbot.

10.6 Ergänzung zu § 4 Nr. 4 VOB/B:
10.6.1 Anschlussmöglichkeiten für Baustrom und Bauwasser befinden sich südlich am Gebäudeteil "Nordtrakt".
10.6.2 Die Kosten des Verbrauchs für Strom und Wasser übernimmt der AG.
Ausgenommen sind die Kosten für Eigenbedarf des AN (Containerversorgung etc.). Diese sind vom AN zu tragen. Entsprechende Zwischenzähler sind vom AN zu setzen. Die Zählerstände (Beginn und Ende der Nutzungsdauer) sind gemeinsam mit der Bauleitung des AG zu dokumentieren.
10.6.3 Notwendige Lager- und Arbeitsplätze werden von der Bauleitung zugewiesen.
10.6.4 Sanitäranlagen stehen nicht bereit. Aufstellmöglichkeiten sind im Baustelleneinrichtungsplan angegeben.
10.6.5 Lager- und Aufenthaltscontainer müssen durch den AN bei Bedarf geliefert werden.

10.7 Nachunternehmereinsatz (§ 4 Abs. 8 VOB/B)
Für die Leistungen, auf die der Betrieb des AN eingerichtet ist, besteht zunächst nach § 4 Abs. 8 VOB/B die Selbstausführungspflicht. Ausgenommen hiervon sind diejenige Nachunternehmer, die bereits vor Auftragsvergabe namentlich für konkrete Teilleistungen benannt wurden.
Jeglicher Nachunternehmerwechsel ist vor Aufnahme der Tätigkeiten auf der Baustelle durch den Auftraggeber genehmigen zu lassen. Dabei gilt jede Abweichung zu den zur Vergabe genannten Nachunternehmern als Wechsel.
Für die Genehmigung sind die kompletten Eignungsnachweise nach Formblatt 124, sowie die Eigenerklärung oder ein Nachweis der Eintragung in die Liste des Vereins für die Präqualifikation von Bauunternehmen e.V. (Präqualifikationsverzeichnis) für jeden einzelnen Nachunternehmer so rechtzeitig vorzulegen, dass eine ordnungsgemäße Prüfung der Unterlagen durch den Auftraggeber während der üblichen Geschäftszeiten möglich ist.
Einem Wechsel des Nachunternehmers wird grundsätzlich nur zugestimmt, wenn ein triftiger Grund für einen Wechsel des Nachunternehmers vorliegt. Ein solcher wird unterstellt, wenn eine Kündigung des bisherigen Nachunternehmers durch den Hauptunternehmer nach § 8 VOB/B gerechtfertigt ist.
Die Verträge mit Nachunternehmern sind nach VOB/B zu schließen. Verstöße gegen diese Vertragsklausel berechtigen den Auftraggeber zur Kündigung aus wichtigem Grund und führen ggf. zum Verlust der Präqualifikation.
Der Vergabe von Leistungen aus dem Vertrag an Nach-Nachunternehmer wird grundsätzlich nicht zugestimmt.

10.8 Rechnungen (§ 14 VOB/B)
Alle Rechnungen sind 1-fach beim Auftraggeber rechtsgültig und zugleich 1-fach einschließlich der notwendigen begründenden Unterlagen (Aufmaße, Abrechnungszeichnung, etc.) beim Ingenieurbüro zur inhaltlichen Prüfung einzureichen. Rechnungen sind ihrem Zweck nach als Abschlags-, oder Schlussrechnungen zu bezeichnen.
Die Rechnungen sind kumulierend und fortlaufend aufzustellen.

10.9 Anordnung von Stundenlohnarbeiten (§ 15 VOB/B)
Die Stundenlohnzettel sind wöchentlich einzureichen.

10.10 Bauleiter
Auf der Baustelle muss ständig eine fachlich qualifizierte deutsch sprechende Aufsichtsperson des Auftragnehmers anwesend sein.

10.11 Baustellenbesprechungen
Der Auftragnehmer hat zu den Baustellenbesprechungen, die der Auftraggeber regelmäßig durchführt, einen bevollmächtigten deutsch sprechenden Vertreter zu entsenden. Die Besprechungen finden jeweils wöchentlich statt.

10.12 Sicherheits- und Gesundheitsschutzplan
Zur Durchführung der Maßnahme wird durch den AG und den SIGE-Koordinator ein Sicherheits- und Gesundheitsschutzplan erstellt. Der AN hat seine Beschäftigten über den SIGE-Plan zu informieren.
Der SIGE-Plan ist zu beachten und in der Firmenbauleitung bereitzuhalten.

10.13 Bautagesberichte
Der Auftragnehmer hat Bautagesberichte zu führen und diese dem Auftraggeber bzw. der Objektüberwachung wöchentlich unaufgefordert vorzulegen.
Die Bautagesberichte haben mindestens folgende Angaben zu enthalten:
- Personal-, Nachunternehmer- (Name, Lohngruppe) und Geräteeinsatz
- Materiallieferungen, Arbeitsleistung, Arbeitsfortschritt
- Klimadaten: Temperatur und Witterung
- Besondere Vorkommnisse: Begehungen, Behinderungen, Schäden, Unfälle, etc.
- Anweisungen durch die Objektüberwachung, bzw. den Bauherrn
- Abweichungen vom Leistungsverzeichnis, bzw. von der Ausführungsplanung

10.15 Herstellen von Zeichnungen und Unterlagen
- Vorgaben des Auftraggebers-
Die Planverteilung erfolgt ausschließlich digital. Die Planunterlagen werden dem AN digital im Format .pdf und bei Bedarf im Format .dwg zur Verfügung gestellt. Die Ausführungspläne werden dem AN in digitaler Ausführung unentgeltlich zur Verfügung gestellt. Die Planverteilung erfolgt bei E-Mail. Ausdrucke auf Papier sind vom AN für den eigenen Bedarf und auf eigene Kosten selbst zu organisieren.
Der Auftraggeber stellt als Grundlage für die vom Auftragnehmer zu erstellenden Planunterlagen folgende Unterlagen in digitaler Form zur Verfügung:
- Grundrisse
- Ansichten
- Schnitte
- evtl. Vorschlag für Baustelleneinrichtung

10.16 Herstellen von Zeichnungen und Unterlagen
- Formerfordernisse -
Der Auftragnehmer hat die Zeichnungen und Unterlagen normgerecht herzustellen. Die Zeichnungen sind in einem DIN A - Format zu fertigen. Das größte zulässige Format ist DIN A 0.
Der Planstempel des Auftraggebers ist nach dessen Anweisung anzuwenden.

10.17 Baufristenplan
Der Auftragnehmer hat auf Basis des vom AG vorgelegten Bauablaufplanes einen Baufristenplan für seine vertraglichen Leistungen zu erstellen, anhand dessen die Einhaltung der Vertragsfristen nachgewiesen und überwacht werden kann.
Die Festlegungen des Auftraggebers, z.B. zur baufachlichen oder terminlichen Koordinierung mit den übrigen Leistungsbereichen, sind zu berücksichtigen. Bei Änderungen der Vertragsfristen oder bei erheblichen Abweichungen von sonstigen Festlegungen ist der Plan durch den Auftragnehmer unverzüglich fortzuschreiben. Der Plan ist dem Auftraggeber 18 Werktage nach Auftragserteilung zu übergeben.

10.18 Abnahme
Eine förmliche Abnahme der Leistung wird verlangt. Eine Terminvereinbarung erfolgt erst nach vollständige Zusendung der Dokumentation.

Ende der Weiteren Besonderen Vertragsbedingungen

## Allgemeine Beschreibung der Bauaufgabe
Allgemeine Beschreibung der Bauaufgabe

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
Nach der westseitigen Erweiterung der Heizzentrale im Jahr 2022, soll im Jahr 2023 der Nordtrakt des Kurt-Huber-Gymnasiums saniert werden.

Der rechteckige dreigeschoßiger Baukörper überdeckt im Grundriss von West nach Ost ca. 11m x 102m und umfasst KG, EG und 1.OG.
Die Bausubstanz stammt aus dem Jahr 1954, die allseitige Erweiterung aus dem Jahre 1963 und 1969.

In allen Geschossen spannen Stahlbetonrippendecken von Außenwand zu Außenwand als 2 bzw. 3 Feld-System.
Die tragenden Wände wurden in Mauerwerk ausgeführt. Der Baukörper ist in der Länge 2-fach gefugt.

Auf der Südseite sind hauptsächlich Klassenzimmer (im EG und im OG jeweils 6 Stück) sowie Gruppenräume (UG) untergebracht, die durch einen Nordgang erschlossen werden.
Im Erdgeschoss, auf der westlichen Seite des Längsbaus, befand sich die Wohnung des Hausmeisters.
Die Erschließung erfolgt über zwei Treppenhäuser. Der Haupteingang der Grundschule ist östlich über die Pausenhalle zu erreichen. Auf der Westseite befindet sich ein zweiter Eingang vom Süden her, welcher direkt in den inneren Pausenhof führt.
Längs der Südseite ist das Gelände geböscht um die Belichtung der Räume im Untergeschoss zu ermöglichen. Der Flur im Norden wird über Lichtschächte belichtet.

Das bestehende Kaltdach soll entfernt und durch eine neue Holzkonstruktion mit PV Anlage ersetzt werden.
Auf der Nordseite wird der Baukörper durch 2 rechteckige Anbauten und dazwischenliegende Tiefhöfe räumlich erweitert.
Auf der Südseite ist eine neue Fassade mit Putz/ Verschattungsbalkon und einem neuen Werkhof auf KG-Niveau geplant.
Im Übrigen werden unter anderen in tragende Wände neue Öffnungen hergestellt oder bestehende Öffnungen erweitert. Hierzu sind entsprechende statische Abfangmaßnahmen im Bau- und Endzustand erforderlich. Es entstehen neue Lastkonzentrationen in der Gründung.
Das Gebäude ist durch Wände und Rippendecken ausreichend ausgesteift, die horizontale Belastung aus Erddruck entfällt weitestgehend.
Die Deckenbelastung durch Nutz- und Ausbaulasten darf sich auch nach der Sanierung nicht erhöhen, da keine Tragreserven vorhanden sind.

1) Bauliche Maßnahmen

Allgemeiner Sanierungsbedarf:
- Behebung brandschutztechnischer Mängel
- Energetische Sanierung
- Schadstoff-Sanierung
- Behebung allgemeiner bauphysikalischer Mängeln
- Herstellung der Barrierefreiheit
- Neuorganisation der Raumstruktur
- Sanierung aller Oberflächen

Beseitigung der folgenden funktionalen Mängel
- Grundrissänderungen der Klassenräume und Fachlehrsäle
- Erneuerung der Abhangdecken zur Verbesserung der Raumakustik
- Einrichtung einer Küche mit Speisesaal
- Werkhof im Untergeschoss als Bereich für Freiwerkstätten

Baugrund
Siehe Baugrundgutachten von Sinus Consult vom 24.01.2023.

Gründung
Die Gründung besteht aus Streifen- und Einzelfundamenten und muss wegen des neuen Werkhofes und der neuen, tiefer liegenden Bodenplatten vollständig mit DSV-Säulen unterfangen werden.

Energetische Sanierung
Für das Gebäude wird als Ziel der energetischen Sanierung der Standard GEG 40 festgelegt. Um dieses Ziel zu erreichen, werden alle Gebäudeumfassungsflächen mit einer zusätzlich Fassadendämmung versehen, die verglasten Flächen werden ausgetauscht. Der Keller erhält eine umlaufende Perimeterdämmung. Für den sommerlichen Wärmeschutz erhält die Südseite Putzbalkone mit begehbaren Lamellenrosten. Innenseitig wird ein zusätzlicher Blendschutz eingeplant.

Sanierungsbedarf Schadstoffe
Im Zuge der Sanierungsmaßnahmen werden die festgestellten Schadstoffe bauseits fachgerecht ausgebaut und entsorgt.

Interimsmaßnahmen
Es sind keine Interimsmaßnahmen zur Auslagerung von Klassenräume erforderlich.

## Arbeiten anderer Unternehmer auf der Baustelle
Arbeiten anderer Unternehmer auf der Baustelle

Zum Zeitpunkt des AN Bodenbelagsarbeiten sind folgende Firmen zeitgleich auf der Baustelle tätig:
- AN technische Gewerke (Heizung, Lüftung, Sanitär und Elektro)
- AN Gerüstarbeiten
- AN Malerarbeiten
- AN Schreinerarbeiten
- AN Innentüren
- AN Trockenbauarbeiten
- AN Bodenbelagsarbeiten

Auf Grund des straffen Terminplans kann es zu Überschneidungen kommen.
Es ist davon auszugehen, dass mehrere Firmen gleichzeitig auf der Baustelle tätig sind.
Eine enge Absprache und paralleles Arbeiten der verschiedenen Auftragnehmer sind Voraussetzung.

## Baustellenordnung
Baustellenordnung

00. Jeder Mitarbeiter des Auftragnehmers ist dem Bauherrn schriftlich mit Kopie eines Personaldokumentes (Personalausweis, Führerschein o.ä.) zu benennen.

01. Während der Bauarbeiten muss sich mindestens eine ständig anwesende Aufsichtsperson des Auftragnehmers ausreichend auf Deutsch verständigen können. Kann dies nicht gewährleistet werden, muss der AN eine/-n Dolmetscher/-in zur Verfügung stellen.

02. Das übrige Schulgelände, welches nicht zur aktuellen Baumaßnahme gehört, darf nicht betreten werden!

03. Anweisungen des Sicherheitskoordinators sind sofort umzusetzen. Die Sicherheitsunterweisungen von Nachunternehmern hat der Auftragnehmer eigenverantwortlich gemäß den Vorgaben der DGUV und BG vorzunehmen.

04. Auf dem Schulgelände bzw. der Baustelle herrscht absolutes Alkohol- und Rauchverbot. Bei erstmaligem Verstoß wird der Mitarbeiter des AN für den Arbeitstag vom Gelände verwiesen. Bei wiederholtem Verstoß erfolgt Hausverbot für den abgemahnten Mitarbeiter des AN!

05. Auf dem Schulgelände dürfen nur Fahrzeuge fahren, wenn dies für den Baubetrieb unvermeidlich ist. Dies ist vorab mit der örtlicher Bauleitung abzuklären bzw. von der Bauleitung erlaubt werden. Ebenso ist dies nur mit einer zusätzlichen Person, die als Einweiser und zur Sicherung dient, erlaubt. Sonstige Fahrzeuge müssen außerhalb, im öffentlichen Bereich, unter Einhaltung der Straßenverkehrsordnung geparkt werden.

06. Feuergefährliche Tätigkeiten sind der Bauleitung vorher anzuzeigen. Dazu gehören u.a. Schweißarbeiten, Flexarbeiten, Arbeiten mit Gasbrennern, Verwendung brandgefährlicher / explosionsgefährlicher Substanzen.

07. Auf Erfordernisse des Schulbetriebes ist besondere Rücksicht zu nehmen.
Die Einfahrten sind zu folgenden Zeiten nicht nutzbar: 7:30 - 9:00 Uhr und 12:00 - 14:00 Uhr
Auch sind Ein-/Ausgänge und Zuwege ständig freizuhalten!
In der Zeit von 7:30 - 8:15 Uhr darf keine Baustellenanlieferung über die Adalbert-Stifter-Straße erfolgen!

08. Es sind lärmintensive und erschütterungsstarke Arbeiten vorab bei der Bauleitung anzumelden.
Baustelleneinrichtungsflächen sind mit der örtlichen Bauleitung abzustimmen.

09. Die eigenen Arbeitsflächen sind vom AN am Ende eines jeden Arbeitstages aufzuräumen. Fenster und Türen sind zu schließen.

Ende der Allgemeinen Beschreibung der Bauaufgabe

## Darstellung der Bauaufgabe
Darstellung der Bauaufgabe

Gegenstand der Ausschreibungen ist die Ausstattung der Küche für die Cafeteria, gemäß beiliegendem Übersichtsplan. Der Einbau erfolgt im Erdgeschoss, auszuführen sind folgende  Leistungen:

- Küchenunter-, Küchenober- und Hochschränke
- Arbeitsplatten aus Granit
- Arbeitsplatten aus Edelstahl,
- einschließlich sämtlicher Geräte
- einschließlich aller Wasch- und Spülbechen, mit Armaturen und Durchlauferhitzern
- einschließlich funktionsfertigem Anschluss und Inbetriebnahme aller Komponenten
- einschließlich sämtlichem Zubehör wie Geschirr, Gläser, Besteck, Tabletts, Serviere- und Abräumwagen

Ende der Darstellung der Bauaufgabe

## Anlagenverzeichnis
Anlagenverzeichnis

1. Architektur

3427-KHG-ARC-AN-XX-001-5f05- Ansichten
3427-KHG-ARC-SC-XX-003-5f05- Querschnitte 02-03

3427-KHG-ARC-GR-UG-001-5f12- Grundriss UG-01
3427-KHG-ARC-GR-UG-002-5f10- Grundriss UG-02
3427-KHG-ARC-GR-EG-001-5f12- Grundriss EG-01
3427-KHG-ARC-GR-EG-001-5f08- Grundriss EG-02
3427-KHG-ARC-GR-OG-001-5f10- Grundriss OG-01
3427-KHG-ARC-GR-OG-002-5f08- Grundriss OG-02

3427-KHG-ARC-GR-XX-008-5v00- Küchenplanung

2. Allgemein/ Baustelle

3427-KHG-ARC-BE-XX-001-5f03- Baustelleneinrichtung

## Technische Angaben
Technische Angaben

1. Der Einbau erfolgt im Erdgeschoss, Ebene +0,00 m, in Raum 1.03, mit direktem Zugang von der Nordseite über den Küchenvorraum. Die Küche ist bauseits mit einem Bodenbelag aus Kautschuk R11 ausgestattet.
Sockelleisten aus Hohlkehlen.

2. Der Bieter muss dem Angebot zur fachtechnischen Überprüfung der angebotenen Ausstattung und Elektrogeräte  die technischen Datenblätter mit Positionszuordnung beilegen.

3. Alle technischen, maßlichen und für das optische Erscheinungsbild maßgeblichen Einzelheiten sind im Zuge der Planung des AN, vor Bestellung mit dem AG zu klären und festzulegen.
Sämtliche zur Lieferung anstehende Teile sind vor der endgültigen Bestellung mit dem verantwortlichen Architekten bezüglich Farben, sowie Stückzahlen zu prüfen.

4. Sämtliche Positionen verstehen sich einschl. Lieferung, Montage und Aufstellung in den jeweiligen Räumen, aller zur Einsatzfähigkeit erforderlichen Nebenleistungen und notwendigem Zubehör. Das Verpackungsmaterial ist vollständig von der Baustelle zu entfernen. Sämtliche Ausstattungsteile sind komplett mit allen Einbauteilen gebrauchsfertig  zu montieren.

5. Die Abnahme erfolgt in aufgestellten bzw. komplett montiertem Zustand aller Komponenten.

Ende der technischen Angaben

## Küche Cafeteria: KHG-NT-25_Küche_Cafeteria
Datum: 16.01.2026

### 1 Küche Cafeteria

#### 1.1 Vorarbeiten

**1.1.1 Vorhalten von Aufenthalts- und Lagerräumen**
Vorhalten von Aufenthalts- und Lagerräumen, da der Auftraggeber Räume, die leicht verschließbar gemacht werden können, nicht zur Verfügung stellt.
Menge: 1,000 psch

#### 1.2 Vorarbeiten / Schutzmaßnahmen

**1.2.1 Werkstattplanung/ Montageplanung**
Erstellen von sämtlichen Ausführungs- und Werkstattzeichnungen auf Grund der vom AG übergebenen Ausführungspläne, für alle im LV beschriebenen Arbeiten.

Der AN hat auf Grundlage der vom AG übergebenen Ausführungsplanung, drei Wochen nach Auftragserteilung für alle Positionen die notwendigen  Werkstatt-, Montage- und Detailzeichnungen zu erstellen, mit Grundriss, Ansichten/Wandabwicklungen und Installationspläne für die Medien Strom, Wasser, Gas und Abluft, unter Berücksichtigung der Einbausituation und Einbringmöglichkeit.

Die Pläne sind im Maßstab 1: 20 bis 1:10 auszuführen, alle notwendigen Details im Maßstab  1:5 bis 1:1, inkl. der Abstimmung mit den Fachingenieuren bzw. ausführenden Firmen für HLS und ELT, die notwendigen Änderungen sind entsprechend einzuarbeiten und dem AG zur Kenntnisnahme vor Beginn der Ausführung vorzulegen.

Die Pläne sind in Papierform 2-fach und auf Datenträger 1-fach vor Ausführung vorzulegen, erst nach Freigabe durch den Architekten darf mit der Fertigung begonnen werden.

Änderungen und wiederholte Vorlage sind in der Leistung mit Einzukalkulieren.

Auf der Baustelle darf nur mit vom AG freigegebenen Plänen gearbeitet werden.

Für alle zum Einsatz kommenden Oberflächen sind vorab, vor Fertigung A4 Handmuster vorzulegen.
Menge: 1,000 psch

**1.2.2 Wasser-und Abwasseranschluss**
Anschluss sämtlicher im Leistungsbereich des AN enthaltenen Sanitärgegenstande an die bauseits vorhandenen Zu-, Abwasserleitungen und Durchlauferhitzer, in Abstimmung mit dem AN Sanitär. Einschließlich Inbetriebnahme aller Komponenten.
Menge: 1,000 psch

**1.2.3 ELT-Anschluss**
Funktionsfertiger Anschluss aller im Leistungsumfang des AN enthaltenen Elektrogeräte bzw. elektrischen Komponenten wie Durchlauferhitzer usw., in Abstimmung mit dem AN Elektro. Einschließlich Inbetriebnahme aller Geräte.
Menge: 1,000 psch

**1.2.4 Schutzabdeckung**
Schutzabdeckung für die vorhandenen Bodenbeläge aus Kautschuk, während der Montagearbeiten, Ausführung stoßfest, nur für die Leistung des AN, nach Wahl des AN. Das Material verbleibt im Eigentum des AN und ist nach
Bedarfsende vollständig zu entfernen.
Menge: 50,000 m2

#### 1.3 Einrichtung Küche

*Hinweis: Ausführungsbeschreibung 1*
Ausführungsbeschreibung 1

1. Allgemein

1.1  Bei allen Unterschränken, Hoch- und Oberschränken sind die Maße nach Ausführung der Bodenbelagsarbeiten am Bau zu nehmen. Sämtliche Unter-, Hoch- und Oberschrankelemente sind wandbündig und fugenlos einzupassen.

1.2  Sämtliche Oberflächen sind in gleicher Ausführungsgüte (Schrankinnenräume, Regale etc.) herzustellen.

1.3  Die Auf- und Abkantungen, Rahmenprofile, Fußausführungen etc. an den Arbeitsplatten und Spülen sind in Form und Abmessung einheitlich auszuführen.

2. Schränke und Korpusmöbel

2.1 Maße
Die Maßangaben sind der jeweiligen Einzelbeschreibung zu entnehmen. Zulässige Maßabweichungen zum geforderten Sollmaß sind in der Breite +/- 10 mm, in der Tiefe +/- 10 mm, Höhe +/- 10 mm.

2.2.  Material
  Für Schränke sind dreischichtige Feinspanplatten in E1-Qualität Typ P2 EN 312 mit einer Mindestdicke von 19 mm zu verwenden, Schrankrückwände müssen mindestens 10 mm dick sein.

2.3.  Oberflächen und Kanten
Sämtliche Spanplatten sind beidseitig mit Melaminharzbeschichtung auszuführen, Dicke mindestens 0,1 mm; alle Kanten sind mit Kunststoffumleimer aus elastischem und schlagzähem Material zu versehen, Kantenstärke mindestens 2 mm.

2.4. Schranksockel
Die Schranksockel müssen als durchlaufende Sockelblenden, mit Trägermaterial aus Kunststoff, Sichtfläche belegt mit Metallbelag in Edelstahl-Optik.
Der Anschluss zum Fußboden hat dicht mit elastischer Dichtlippe zu erfolgen.
Steckverbindungen und Eckausbildungen der 90 Grad Innen- und Außenecken mit Formstücken in Edelstahloptik,
Sockelstöße sind erst ab einer Länge von 420 cm zulässig und auszumitteln.
Sockelhöhe ca. 150 mm

2.5.  Beschläge
Alle Beschläge sind in Ganzmetall auszuführen, nach außen sichtbare Beschlagteile müssen eine mattvernickelte Oberfläche aufweisen. Bänder als Ein-Gelenkscharniere mit integrierter Zuhaltung, Öffnungswinkel mindestens 170 Grad.
Sämtliche Türen sind mit eingebohrten Anschlagdämpfern auszustatten.

2.6.  Sperrbarkeit

Schränke und Korpusmöbel sind wie folgt auszuführen:
Drehtüren mit Riegel- bzw. Drehstangenverschluss samt Dreholive bei gesperrter Ausführung oder mit Griffolive bei nicht gesperrter Ausführung ohne Riegel- bzw. Drehstangenverschluss, Mindestdurchmesser der Dreholiven 30 mm.
  Die Schlüssel sind generell als Flachbahnschlüssel auszuführen.

2.7.  Schubladen
  Es sind Schubladen mit Metallzargen (abhängig von der jeweiligen Ladenhöhe mit und ohne Reling) zu verwenden. Es sind Vollauszüge mit Schubladendämpfung einzubauen. Bei Zentralsperren ist auch eine Auszugsicherung einzubauen. Ladenblenden (Front) mind. 19 mm stark mit Metallbügelgriffen ausgestattet.

2.8. Fachböden
Mindeststärke 19 mm, Sichtseite mit einem Kunststoffumleimer aus elastischem und schlagzähem Material zu schützen, Kantenstärke mindestens 2 mm. Alle Fachböden müssen vorne beidseitig mit Fixierzapfen zur Fachbodensicherung ausgestattet sein und im 32 mm Raster verstellbar sein.

2.9. Schrankverbindungen
Zur Schrankverbindung sind eingeleimte Hartholz-Quelldübel zu verwenden.

3. Ausführung

3.1  Alle Anschlüsse an bauseitige Massiv- und Trockenbauwände sind dicht,
durch Einlegen von Neoprenbänder zu erstellen. ferner sind alle Anschlüsse
umlaufend elastisch mit Silikon in einem Farbton nach Angaben des AG abzufugen.
Alle Abdeck- und Arbeitsplatten sind umlaufend dicht ohne Leistenabdeckung an die Begrenzungen anzuschließen und  umlaufend elastisch mit Silikon in einem Farbton nach Angaben des AG abzufugen.
Verfugungen werden nicht extra vergütet, sie sind in die Einheitspreise einzukalkulieren.

3.2  Alle notwendigen Ausschnitte zum funktionstüchtigen Einbau der Geräte und Ausstattungsteile mit Bohrungen für Zu- und Abluft und Kabelführung sind vorzusehen und in die Positionen einzukalkulieren, die jeweilige Ausstattung ist in den Positionen angegeben

3.3. Installationen
Die Einbaugeräte und Elektroarmaturen sind im Möbel zu montieren und zu verdrahten, d. h. die Leitung von der Armatur endet im Versorgungsraum des Möbels, an einer beschrifteten Klemmleiste.

3.4. Halogen- und PVC(Polyvinylchlorid)-freie Elektroinstallationen
  Die Elektroinstallationen ist halogen- und PVC-frei auszuführen.

**1.3.1 Unterschrank, 130/59/57 cm,**
Unterschrank gemäß Ausführungsbeschreibung 1,
Abmessung (B/T/H) 130/59/57 cm,
aus beschichteten Feinspanplatten, Korpus
mind. 19 mm stark, Schrankrückwand mind. 10 mm stark,
Schubladenboden und -rückwand mind. 16 mm stark,
Voll-Kunststoffkanten gerundet, 2 mm stark.
Ausstattung: 1 höhenverstellbarer Fachboden,
4 Fachbodenträger, davon 2 Fachbodenträger mit Fixierzapfen zur Fachbodensicherung in Fachböden eingebohrt,
oben 1 durchgehende Metallzargen-Schublade, Zargenhöhe
mind. 90 mm, Vollauszug verdeckt montiert, mit Selbsteinzug
und Schubladendämpfung, Führungs-Nennlänge mind. 500 mm,
Schubladenblende mit Metallbügelgriff und eingebohrter
Anschlagdämpfung, unten ein offenes Schrankabteil.
Korpus auf höhenverstellbaren Fußelementen,
Kunststoff-Sockelblende mit bodenseitiger Dichtungslippe.
Menge: 2,000 St

**1.3.2 Edelstahl-Arbeitsplatte**
Edelstahl-Arbeitsplatte gemäß Ausführungsbeschreibung 1,
Abmessung 133/65/3 cm,
Wandhochzug 250/10 cm (hinten),
Plattenausführung: fugenlos aus einem Stück, Plattenstärke 3 cm,
Materialqualität: Werkstoff-Nr. 1.4301
Oberfläche: geschliffen Korn 320,
Materialstärke: mind. 1,25-1,5 mm,
aus einem Stück - ohne Schweißnaht,
Aufbau: mit 30 mm Abkantung (dreiseitig) und 20 mm
Einkantung an der Plattenunterseite,
Unterfütterung mit wasserfester Spanplatte E1 P5 CE V100,
unterseitig mit Melaminharzbeschichtung,
Spanplatte vollflächig mit Edelstahl-Platte verleimt,
Unterseite vollflächig geschlossen mit Edelstahl- oder ALU-Winkel.
Menge: 2,000 St

**1.3.3 Unterschrank Abteil für Tellerspender, 50/59/82 cm,**
Unterschrank gemäß Ausführungsbeschreibung 1,
Abmessung, (B/T/H) 50/59/82 cm,
aus beschichteten Feinspanplatten, Korpus und Front
mind. 19 mm stark, Schrankrückwand mind. 10 mm stark,
Voll-Kunststoffkanten gerundet, 2 mm stark,
Korpus als Leerabteil für beheizten Tellerspender für 70 Teller, einschl. Ausschnitt in der Korpusoberseite und aller Ausschnitte für die Elektroinstallation,
das Abteil wird mit einer Drehtür gechlossen,
mit eingebohrter Anschlagdämpfung, rechts
(oder links) angeschlagen, Öffnungswinkel 170 Grad,
Bänder mit automatischer Zuhaltung, sperrbar mit Bündigzylinder, 2 Flachbahnschlüssel, Metallbügelgriff.
Korpus auf höhenverstellbaren Fußelementen,
Kunststoff-Sockelblende mit bodenseitiger Dichtungslippe.
Menge: 2,000 St

**1.3.4 Edelstahl-Arbeitsplatte**
Edelstahl-Arbeitsplatte gemäß Ausführungsbeschreibung 1,
Abmessung 62/65/3 cm,
inkl. Ausschnitt für Einbau-Tellerspender,
Plattenausführung: fugenlos aus einem Stück, Plattenstärke 3 cm,
Materialqualität: Werkstoff-Nr. 1.4301
Oberfläche: geschliffen Korn 320,
Materialstärke: mind. 1,25-1,5 mm,
aus einem Stück - ohne Schweißnaht,
Aufbau: mit 30 mm Abkantung (vierseitig) und 20 mm
Einkantung an der Plattenunterseite,
Unterfütterung mit wasserfester Spanplatte E1 P5 CE V100,
unterseitig mit Melaminharzbeschichtung,
Spanplatte vollflächig mit Edelstahl-Platte verleimt,
Unterseite vollflächig geschlossen mit Edelstahl- oder ALU-Winkel.
Menge: 2,000 St

**1.3.5 Unterschrank, 50/59/82 cm,**
Unterschrank gemäß Ausführungsbeschreibung 1,
Abmessung (B/T/H) 50/59/82 cm,
aus beschichteten Feinspanplatten, Korpus und Front
mind. 19 mm stark, Schrankrückwand mind. 10 mm stark,
Schubladenboden und -rückwand mind. 16 mm stark,
Voll-Kunststoffkanten gerundet, 2 mm stark,
unten 1 Drehtür mit eingebohrter Anschlagdämpfung, rechts
(oder links) angeschlagen, Öffnungswinkel 170 Grad,
Bänder mit automatischer Zuhaltung, sperrbar mit Bündigzylinder, 2 Flachbahnschlüssel, Metallbügelgriff.
Ausstattung: 1 höhenverstellbarer Fachboden,
4 Fachbodenträger, davon 2 Fachbodenträger mit Fixierzapfen zur Fachbodensicherung in Fachböden eingebohrt,
oben 1 Metallzargen-Schublade, Zargenhöhe mind. 90 mm,
Vollauszüge verdeckt montiert, mit Selbsteinzug
und Schubladendämpfung, Führungs-Nennlänge mind. 500 mm,
Führungs-Tragkraft mind. 40 kg,
sperrbar mit Bündigzylinder, 2 Flachbahnschlüssel,
Schubladenblende mit Metallbügelgriff und eingebohrter
Anschlagdämpfung, Korpus auf höhenverstellbaren Fußelementen,
Kunststoff-Sockelblende mit bodenseitiger Dichtungslippe.
Menge: 2,000 St

**1.3.6 Edelstahl-Arbeitsplatte**
Edelstahl-Arbeitsplatte gemäß Ausführungsbeschreibung 1,
Abmessung 52/65/3 cm,
exakt auf Maß, Wandhochzug ca. 220/10 cm (hinten), exakte Ausführung in Absprache mit AG,
Plattenausführung: fugenlos aus einem Stück, Plattenstärke 3 cm,
Materialqualität: Werkstoff-Nr. 1.4301
Oberfläche: geschliffen Korn 320,
Materialstärke: mind. 1,25-1,5 mm,
aus einem Stück - ohne Schweißnaht,
Aufbau: mit 30 mm Abkantung (vierseitig) und 20 mm Einkantung an
der Plattenunterseite,
Unterfütterung mit wasserfester Spanplatte E1 P5 CE V100,
unterseitig mit Melaminharzbeschichtung,
Spanplatte vollflächig mit Edelstahl-Platte verleimt,
Unterseite vollflächig geschlossen mit Edelstahl- oder ALU-Winkel.
Menge: 2,000 St

**1.3.7 Schubladen-Unterschrank, 60/59/87 cm,**
Schubladen-Unterschrank gemäß Ausführungsbeschreibung 1,
Abmessung (B/T/H) 60/59/87 cm,
aus beschichteten Feinspanplatten, Korpus und Front
mind. 19 mm stark, Schrankrückwand mind. 10 mm stark,
Schubladenboden und -rückwand mind. 16 mm stark,
Voll-Kunststoffkanten gerundet, 2 mm stark,
3 Metallzargen-Schubladen, Zargenhöhe mind. 90 mm,
untere zwei Schubladen mit Reling aus beschichtetem Stahl,
Vollauszüge verdeckt montiert, mit Selbsteinzug
und Schubladendämpfung, Führungs-Nennlänge mind. 500 mm,
Führungs-Tragkraft mind. 40 kg,
Schubladenblenden mit Metallbügelgriffen und eingebohrter
Anschlagdämpfung, Korpus auf höhenverstellbaren Fußelementen,
Kunststoff-Sockelblende mit bodenseitiger Dichtungslippe.
Menge: 2,000 St

**1.3.8 Schubladen-Unterschrank, 60/59/87 cm**
Schubladen-Unterschrank gemäß Ausführungsbeschreibung 1,
Abmessung (B/T/H) 60/59/87 cm,
aus beschichteten Feinspanplatten, Korpus und Front
mind. 19 mm stark, Schrankrückwand mind. 10 mm stark,
Schubladenboden und -rückwand mind. 16 mm stark,
Voll-Kunststoffkanten gerundet, 2 mm stark,
unten 2 Metallzargen-Schubladen mit Reling aus beschichtetem
Stahl, oben rechts 1 Metallzargen-Schublade, Ladenbreite 400 mm,
Zargenhöhe mind. 90 mm, Vollauszüge verdeckt montiert,
mit Selbsteinzug und Schubladendämpfung, Führungs-Nennlänge
mind. 500 mm, Führungs-Tragkraft mind. 40 kg,
Schubladenblenden mit Metallbügelgriffen und eingebohrter Anschlagdämpfung, oben links fixe Frontblende zum Einbau einer
Elektroinstallation einschl. Ausschnitt für die Installation,
abnehmbarer Zwischenboden, Korpus auf höhenverstellbaren
Fußelementen, Kunststoff-Sockelblende mit bodenseitiger Dichtungslippe.
Menge: 2,000 St

**1.3.9 Waschbecken-Unterschrank, 60/59/87 cm,**
Waschbecken-Unterschrank gemäß Ausführungsbeschreibung 1,
Abmessung (B/T/H) 60/59/87 cm,
aus beschichteten Feinspanplatten, Korpus und Front
mind. 19 mm stark, Einlegeboden mind. 19 mm stark,
Voll-Kunststoffkanten gerundet, 2 mm stark,
unten 1 Drehtür mit eingebohrter Anschlagdämpfung, rechts
(oder links) angeschlagen, Öffnungswinkel 170 Grad,
Bänder mit automatischer Zuhaltung, Metallbügelgriff.
Ausstattung: 1 Einlegeboden mit Ausschnitt im Bereich von
Untertischboiler,
oben fixe Beckenblende, Korpus auf höhenverstellbaren
Fußelementen,
Kunststoff-Sockelblende mit bodenseitiger Dichtungslippe.

aus beschichteten Feinspanplatten, Korpus und Front mind. 19 mm
stark, Schrankrückwand mind. 10 mm stark, Schubladenboden und
-rückwand mind. 16 mm stark, Voll-Kunststoffkanten gerundet,
2 mm stark,
unten 2 Metallzargen-Schubladen mit Reling aus beschichtetem
Stahl, Zargenhöhe mind. 90 mm, darüber 1 Metallzargen-Schublade,
Zargenhöhe mind. 68 mm, Vollauszüge verdeckt montiert, mit
Selbsteinzug und Schubladendämpfung, Führungs-Nennlänge mind.
500 mm, Führungs-Tragkraft mind. 40 kg,
Schubladenblenden mit Metallbügelgriffen und eingebohrter Anschlagdämpfung, bei Bedarf (geräteabhängig) oben Wärmeschutzplatte
aus Metall, 1,5 mm stark, pulverbeschichtet in RAL 9006
Weißaluminium, Korpus auf höhenverstellbaren Fußelementen,
Kunststoff-Sockelblende mit bodenseitiger Dichtungslippe.
Menge: 1,000 St

**1.3.10 Arbeitsplatte aus Granit, 303/65/3 cm, zweiteilig**
*** Bezugsbeschreibung
Arbeitsplatte aus Granit gemäß Ausführungsbeschreibung 1,
Abmessung (B/T/H) 303/65/3 cm, in der Breite zweiteilig
Material: Bianco Sardo - poliert,
Sichtkanten oben und unten mit 5-mm-Fase und poliert,
mit Ausschnitt für rechteckiges Unterbauwaschbecken und
Ausschnitt für Wasserhahn,
Sichtkanten Ausschnitt Waschbecken poliert und gefast,
mit eingearbeiteten Metallarmierungen, kraftschlüssig montiert.
Menge: 1,000 St

**1.3.11 rückseitige Aufkantung aus Granit, 303/15 cm (B/H)**
*** wie Position 1.3.10
rückseitige Aufkantung der Granitplatte, Material, Oberflächenausführung wie vor beschrieben, (BxH) 303/15 cm, 2 cm stark, Stoß verklebt.
Menge: 1,000 St

**1.3.12 Geräteschrank für Kühlschrank, 60/59/205 cm,**
Geräteschrank für vollintegrierbare Kühl-Gefreikombination mit Flachscharnier,
gemäß Ausführungsbeschreibung 1,
Abmessung (B/T/H) 60/59/205 cm,
aus beschichteten Feinspanplatten, Korpus und Front
mind. 19 mm stark, Voll-Kunststoffkanten gerundet, 2 mm stark,
unten Einbaunische 187 cm hoch, oben korpusbündige Blende,
inkl. 2 Möbelfronten mit Metallbügelgriffen für Einbaugeräte,
Korpus auf höhenverstellbaren Fußelementen,
Kunststoff-Sockelblende mit Lüftungsgitter und bodenseitiger
Dichtungslippe.
Menge: 1,000 St

**1.3.13 Spülen-Unterschrank, 60/59/87 cm,**
Spülen-Unterschrank gemäß Ausführungsbeschreibung 1,
Abmessung (B/T/H) 60/59/87 cm,
aus beschichteten Feinspanplatten, Korpus und Front
mind. 19 mm stark, Einlegeboden mind. 19 mm stark,
Voll-Kunststoffkanten gerundet, 2 mm stark,
unten 1 Drehtür mit eingebohrter Anschlagdämpfung, rechts
(oder links) angeschlagen, Öffnungswinkel 170 Grad,
Bänder mit automatischer Zuhaltung, Metallbügelgriff.
Ausstattung: 1 Einlegeboden mit Ausschnitt im Bereich von
Untertischboiler,
oben fixe Beckenblende, Korpus auf höhenverstellbaren
Fußelementen,
Kunststoff-Sockelblende mit bodenseitiger Dichtungslippe.
Menge: 1,000 St

**1.3.14 Geräteschrank für Unterbau-Spülmaschine 60/59/87 cm**
Geräteschrank für Unterbau-Spülmaschine,
gemäß Ausführungsbeschreibung 1, Abmessung (B/T/H) 60/59/87 cm,
aus beschichteten Feinspanplatten, Korpus mind. 19 mm stark,
Voll-Kunststoffkanten gerundet, 2 mm stark,
Korpus auf höhenverstellbaren Fußelementen,
ohne Sockelblende.
Menge: 1,000 St

**1.3.15 Laden-Unterschrank, 90/59/87 cm,**
Schubladen-Unterschrank gemäß Ausführungsbeschreibung 1,
Abmessung (B/T/H) 90/59/87 cm,
aus beschichteten Feinspanplatten, Korpus und Front
mind. 19 mm stark, Schrankrückwand mind. 10 mm stark,
Schubladenboden und -rückwand mind. 16 mm stark,
Voll-Kunststoffkanten gerundet, 2 mm stark,
3 Metallzargen-Schubladen, Zargenhöhe mind. 90 mm,
untere zwei Laden mit Reling aus beschichtetem Stahl,
Vollauszüge verdeckt montiert, mit Selbsteinzug
und Schubladendämpfung, Führungs-Nennlänge mind. 500 mm,
Führungs-Tragkraft: untere 2 Schubladen mind. 70 kg,
obere Schublade mind. 40 kg,
Schubladenblenden mit Metallbügelgriffen und eingebohrter
Anschlagdämpfung, Korpus auf höhenverstellbaren Fußelementen,
Kunststoff-Sockelblende mit bodenseitiger Dichtungslippe.
Menge: 2,000 St

**1.3.16 Kochstellen-Unterschrank, 90/59/87 cm,**
Kochstellen--Unterschrank gemäß Ausführungsbeschreibung 1,
Abmessung (B/T/H) 90/59/87 cm,
aus beschichteten Feinspanplatten, Korpus und Front
mind. 19 mm stark, Schrankrückwand mind. 10 mm stark,
Schubladenboden und -rückwand mind. 16 mm stark,
Zwischenboden mind. 10 mm, Voll-Kunststoffkanten gerundet,
2 mm stark, unten 2 Metallzargen-Schubladen mit Reling aus
beschichtetem Stahl, Zargenhöhe mind. 90 mm, Vollauszüge
verdeckt montiert, mit Selbsteinzug und Schubladendämpfung,
Führungs-Nennlänge mind. 500 mm, Führungs-Tragkraft mind. 70 kg,
Schubladenblenden mit Metallbügelgriffen und eingebohrter Anschlagdämpfung, darüber abnehmbarer Zwischenboden,
oben fixe Frontblende,
bei Bedarf (geräteabhängig) oben Wärmeschutzplatte
aus Metall, 1,5 mm stark, pulverbeschichtet in RAL 9006
Weißaluminium,
Korpus auf höhenverstellbaren Fußelementen,
Kunststoff-Sockelblende mit bodenseitiger Dichtungslippe.
Menge: 1,000 St

**1.3.17 Leerabteil mit Blende als Passelement, 80/59/87 cm**
Leerabteil mit Blende als Passelement, gemäß Ausführungsbeschreibung 1,
Abmessung (B/T/H)80/59/87 cm,
in der Breite exakt auf Maß gefertigt,
aus beschichteten Feinspanplatten, Korpus und Frontblende
mind. 19 mm stark, Voll-Kunststoffkanten gerundet, 2 mm stark,
Frontblende in der Größe einteilig, fest montiert, Befestigung verdeckt,
werkzeuglos abnehmbar, über Doppel-Rollenschnäpper verstellbar aus Stahl verzinkt mit Gegenstück.
Korpus auf höhenverstellbaren Fußelementen,
Kunststoff-Sockelblende mit bodenseitiger Dichtungslippe.
Menge: 1,000 St

**1.3.18 Auflagewinkel, 60 cm lang,**
Auflagewinkel, 60 cm lang,
aus pulverbeschichtetem Winkelprofil 30/30 mm,
mit Schrauben und Ankern an Vorsatzschale aus Gipskarton montiert.
Menge: 1,000 St

**1.3.19 Arbeitsplatte aus Granit, 470/65/3 cm, zweiteilig**
*** Bezugsbeschreibung
Arbeitsplatte aus Granit gemäß Ausführungsbeschreibung 1,
Abmessung (B/T/H) 470/65/3 cm, in der Breite zweiteilig
Material: Bianco Sardo - poliert,
Sichtkanten oben und unten mit 5-mm-Fase und poliert,
inkl. Ausschnitte für Kochfeld, Spülbecken und Mischbatterie,
mit eingearbeiteten Metallarmierungen, kraftschlüssig montiert,
einseitig auf vorbeschriebenem Auflagerwinkel.
Menge: 1,000 St

**1.3.20 rückseitige Aufkantung aus Granit, (B/H) 470/15 cm,**
*** wie Position 1.3.19
rückseitige Aufkantung der Granitplatte, Material, Oberflächenausführung wie vor beschrieben, (BxH) 470/15 cm, 2 cm stark, Stoß verklebt.
Menge: 1,000 St

**1.3.21 seitliche Aufkantung aus Granit, (B/H) 63/15 cm,**
*** wie Position 1.3.19
seitliche Aufkantung der Granitplatte, Material, Oberflächenausführung wie vor beschrieben, (BxH) 63/15 cm, 2 cm stark, Stöße verklebt.
Menge: 1,000 St

**1.3.22 Oberschrank für Mikrowelle, 60/35/65 cm**
Oberschrank für Mikrowelle gemäß Ausführungsbeschreibung 1,
Abmessung (B/T/H) 60/35/65 cm
aus beschichteten Feinspanplatten, Korpus und Front mind.
19 mm stark, Rückwand mind. 10 mm stark, Voll-Kunststoff-
kanten gerundet, 2 mm stark.
Schrankaufhänger mit Aushängesicherung unsichtbar hinter
Rückwand montiert, Tragkraft mind. 90 kg/Stück.
Klapptür mit Hochklappautomatik, mit eingebohrter
Anschlagdämpfung, Metallbügelgriff, hinter Klapptür
demontierbare Rückwand für Geräteinstallation, darunter
fixer Zwischenboden und Einbaunische für Mikrowellengerät.
Menge: 1,000 St

**1.3.23 Oberschrank, 60/35/65 cm,**
Oberschrank gemäß Ausführungsbeschreibung 1,
Abmessung (B/T/H), 60/35/65 cm,
aus beschichteten Feinspanplatten, Korpus und Front
mind. 19 mm stark, Rückwand mind. 10 mm stark,
Voll-Kunststoffkanten gerundet, 2 mm stark.
Schrankaufhänger mit Aushängesicherung unsichtbar hinter
Rückwand montiert, Tragkraft mind. 90 kg/Stück.
1 Drehtür mit eingebohrter Anschlagdämpfung, rechts
(oder links) angeschlagen, Öffnungswinkel 170 Grad,
Bänder mit automatischer Zuhaltung, Metallbügelgriff.
Ausstattung: 2 höhenverstellbare Fachböden,
je Fachboden 4 Fachbodenträger, davon 2 Fachbodenträger mit
Fixierzapfen zur Fachbodensicherung in Fachböden eingebohrt.
Menge: 1,000 St

**1.3.24 Unterschrank, für Mülltrennstation 120/59/82 cm,**
Unterschrank zur Aufnahme der Mülltrennstation,
gemäß Ausführungsbeschreibung 1,
Abmessung (B/T/H) 120/59/82 cm,
aus beschichteten Feinspanplatten, Korpus und Front
mind. 19 mm stark, Schrankrückwand mind. 10 mm stark,
Voll-Kunststoffkanten gerundet, 2 mm stark,
2 Drehtüren mit eingebohrter Anschlagdämpfung,
Öffnungswinkel mind. 170 Grad, Bänder mit automatischer Zuhaltung,
Metallbügelgriffe.
Ausstattung: 1 Leeranteil zur Aufnahme von Rollwagen mit Müllboxen,
Breite ca. 80 cm, 1 Abteil mit fester Trennwand, und 2 höhenverstellbaren
Fachböden, je 4 Fachbodenträger, davon je 2 Fachbodenträger mit Fixierzapfen zur Fachbodensicherung in Fachböden eingebohrt,
Korpus auf höhenverstellbaren Fußelementen,
Kunststoff-Sockelblende mit bodenseitiger Dichtungslippe,
im Bereich Leerabteil Sockelblende mit Drehtür zu öffnen..
Menge: 1,000 St

**1.3.25 Edelstahl-Arbeitsplatte**
Edelstahl-Arbeitsplatte gemäß Ausführungsbeschreibung 1,
Abmessung 126/65/3 cm,
inkl. 2 Ausschnitte für Durchwurf, abgekantet,
Plattenausführung: fugenlos aus einem Stück, Plattenstärke 3 cm,
Materialqualität: Werkstoff-Nr. 1.4301
Oberfläche: geschliffen Korn 320,
Materialstärke: mind. 1,25-1,5 mm,
aus einem Stück - ohne Schweißnaht,
Aufbau: mit 30 mm Abkantung (vierseitig) und 20 mm
Einkantung an der Plattenunterseite,
Unterfütterung mit wasserfester Spanplatte E1 P5 CE V100,
unterseitig mit Melaminharzbeschichtung,
Spanplatte vollflächig mit Edelstahl-Platte verleimt,
Unterseite vollflächig geschlossen mit Edelstahl- oder ALU-Winkel.
Menge: 1,000 St

**1.3.26 Seitenblende Unterschrank, 59/1,9/67,6 cm,**
*** Bezugsbeschreibung
Seitenblende Unterschrank gemäß Ausführungsbeschreibung 1,
Abmessung (B/H) 59/67,6 cm, in Frontqualität,
aus melaminharzbeschichteter Feinspanplatte,
Dicke 19 mm, mit Umleimer aus 2 mm starkem Voll-Kunststoff,
Farbe wie Front,
inkl. Kunststoff-Sockelblende mit bodenseitiger Dichtungslippe.
Menge: 5,000 St

**1.3.27 Seitenblende Hochschrank, 59/1,9/190,6 cm**
*** wie Position 1.3.26
Seitenblende Hochschrank, ab Oberkante Unterschrank,
Abmessung (BxH) 59/190,6 cm.
Menge: 2,000 St

**1.3.28 Seitenblende Oberschrank, 35/1,9/65 cm**
*** wie Position 1.3.26
Seitenblende Oberschrank, 35/1,9/65 cm,
ohne Sockelblende.
Menge: 1,000 St

**1.3.29 Seitenblende Unterschrank 59/1,9/25 cm**
*** wie Position 1.3.26
Seitenblende Unterschrank,
Abmessung (BxH) 59/25 cm, ohne Sockelblende.
Bereich: Seitenflächen neben Bain-Marie.
Menge: 4,000 St

**1.3.30 Nischenrückwand 120/50/2,1 cm**
*** Bezugsbeschreibung
Nischenrückwand gemäß Ausführungsbeschreibung 1,
Abmessung (B/H) 120/55 cm, in der Größe einteilig,
als Passelement nach Aufmaß, in der Größe exakt eingepasst.
Bestehend aus Feinspanplatte in feuchtebeständiger Ausführung
(Verleimungsqualität P3), Dicke 19 mm, beidseitigmit Hochdruck-Schichtpressstoffplatten (HPL) gem. DIN EN 438-1, unifarben nach Wahl des Auftraggebers, Oberfläche glatt, umlaufend mit Einleimern aus Kunststoff, Dicke 2mm, Farbton wie Oberfläche.
Befestigung verdeckt, ohne sichtbare Verschraubung, an Vorsatzschale aus Gipskarton.
Menge: 1,000 St

**1.3.31 Nischenrückwand, Abmessung (B/H) 123/65 cm,**
*** wie Position 1.3.30
Abmessung (B/H) 123/65 cm.
Menge: 1,000 St

**1.3.32 Nischenrückwand, Abmessung (B/H) 73/65 cm,**
*** wie Position 1.3.30
Abmessung (B/H) 73/65 cm.
Menge: 1,000 St

**1.3.33 Nischenrückwand, Abmessung (B/H) 80/65 cm**
*** wie Position 1.3.30
Abmessung (B/H) 80/65 cm.
Menge: 1,000 St

**1.3.34 Nischenrückwand, Abmessung (B/H) 138/65 cm, mit 2-seitiger Ausklinkung**
*** wie Position 1.3.30
Abmessung (B/H) 138/65 cm,
einschl. 2-seitiger Ausklinkung für den Anschluss an seitliche Aufkantung der Arbeitsplatte, (B/H) ca. 65x15 cm.
Menge: 1,000 St

**1.3.35 Nischenrückwand, Abmessung (B/H) 68/65 cm**
*** wie Position 1.3.30
Abmessung (B/H) 68/65 cm.
Menge: 1,000 St

**1.3.36 Nischenrückwand, Abmessung (B/H) 63/120 cm**
*** wie Position 1.3.30
Abmessung (B/H) 63/120cm,
Befestigungsgrund Mauerwerk verputzt.
Menge: 1,000 St

**1.3.37 Nischenrückwand, Abmessung (B/H) 26/205 cm**
*** wie Position 1.3.30
Abmessung (B/H) 26/205cm,
Befestigungsgrund Stahlbeton verputzt.
Menge: 1,000 St

**1.3.38 Ausschnitt in Nischenrückwand für Elektroinstallation,**
Ausschnitt in Nischenrückwand für Elektroinstallation, vor Ort, nach Aufmaß,
Durchmesser bis 75 mm.
Menge: 10,000 St

**1.3.39 Ausschnitt in der rückseitigen Aufkantung aus Granit, für Elektroinstallation**
Ausschnitt in der rückseitigen Aufkantung aus Granit, Dicke 2 cm, für Elektroinstallation, werkseitig, exakt nach Aufmaß, Durchmesser bis 75 mm.
Menge: 10,000 St

**1.3.40 Sockelblende**
Sockelblende gemäß Ausführungsbeschreibung 1, im Bereich der Unter- und Hochschränke 2- bzw, 3-seitig umlaufend, Höhe 150 mm,
Länge von 65 - 420 cm, je einteilig, Eckausbildungen werden extra vergütet,
im Frontbereich jeweils abnehmbar, mit Dichtlippe zum Boden, Befestigung verdeckt.
Menge: 20,000 m

**1.3.41 90 Grad Außenecke als Formstück zu vorbeschriebener Sockelblende**
Menge: 6,000 St

**1.3.42 Anpassung der Sockelleisten an Hohlkehle Wandsockel**
Anpassung der Sockelleisten an Hohlkehle der Wandsockel, jeweils am
seitlichen Schrankende.
Menge: 6,000 St

**1.3.43 Zuluftgitter für Kühlschrank. Größe ca. 500x80 mm**
Zuluftgitter für Kühlschrank, aus Aluminium, Größe ca. 500x80 mm,
in Sockelblende eingebaut, einschl. Ausschnitt.
Menge: 1,000 St

#### 1.4 Elektrogeräte

**1.4.1 LED-Einbauleuchte für einen Oberschrank (45 bis 60 cm breit)**
LED-Einbauleuchte für einen Oberschrank (45 bis 60 cm breit)
inkl. Verkabelung und Einbau.
Aluminium-Gehäuse (flache Bauweise), Flächen-LED, nicht dimmbar,
Lichtfarbe 3000 K (warmweiß), Leistung 6 W, Spannung 230 V,
Netzgerät in Leuchte integriert, Länge 334 mm, Einbaubreite
42 mm, Einbautiefe 16 mm, sichtbare Höhe ca. 3 mm, Verkabelung
mittels Mini-Stecksystem, mit 2 m Anschlussleitung.
Anschlussleitung verdeckt an der Oberseite des Schrankes verlegt.
Menge: 2,000 St

**1.4.2 Verlängerungsleitung mit 6 fach-Verteiler**
Verlängerungsleitung mit 6 fach-Verteiler
für Mini-Stecksystem, Anschlussleitung mit Mini-Stecker
ausgestattet, Länge 2 m.
Menge: 2,000 St

**1.4.3 Doppelschukosteckdose**
Doppelschukosteckdose
mit erhöhtem integriertem Berührungsschutz.
Menge: 3,000 St

**1.4.4 Einbau-Tellerspender beheizt**
Einbau-Tellerspender beheizt
Maße: 470/470/810 mm (B/T/H)
Einbautiefe 800 mm,
zur Aufnahme von runden Tellern Durchmesser 18 bis 33 cm bzw.
eckigen Tellern von max. 28/28 cm,
werkzeuglos an die unterschiedlichen Formen, Größen und Gewichte des Geschirrs anpassbar,
in statisch beheiztem Stapelschacht, aus rostfreiem Edelstahl,
quadratische Tellerröhren, Kapazität: ca. 70-80 Teller,
Temperatur regelbar von +30 °C bis +85 °C
Gewicht: 31 kg, Leistung: 0,825 kW, Schutzart: IP X4
Anschluss-Spannung: 220 - 240 V, Frequenz: 50/60 Hz.
B-PRO, Modell TSE-H1 18-33.

Angebotenes Fabrikat/ Hersteller und Typ '........................................'
vom Bieter einzutragen
Menge: 2,000 St

**1.4.5 Unterbau-Spülmaschine mit Körben**
Unterbau-Frischwasser-Spülmaschine mit Körben,
für Gastronomiebetriebe und Schulen,
kürzeste Spüldauer 8 Minuten,
Maße: (B/T/H) 598/580/820 mm,
Gewicht: 65 kg,
für Nischenbreite 60 cm, in Küchenzeile unter Arbeitsplatte
mit Sockelrücksprung installierbar, Front aus Edelstahl,
Seitenwände aus verzinktem Stahlblech,
Spannungsversorgung 400 V/3~, Aufnahmeleistung 8,9 kW,
Absicherung 3x 16 A, erforderlicher Fließdruck des
Wasseranschlusses 0,4 - 10 bar, max. Förderhöhe der
Ablaufpumpe 100 cm, mit Wasserschutzsystem, Wasserverbrauch
17,5 Liter pro Spülgang, 9 Vorwahl-Programme,
Bedienboard: M Touch Basic (Segment-Touch Display - Diagonale 3"),
max. Startzeitvorwahl 24h, mit Programmablauf- und Restzeitanzeige, max. Reinigungsleistung 285 Teller/Stunde (abhängig von
der Wasserzulauftemperatur),
kürzeste Programmlaufzeit: 8 min / 15 Körbe pro Stunde,
Nachspültemperatur max. 70°C (einstellbar), mit Kombidosiergerät
in der Tür für Pulverreiniger und Klarspüler,
Spülraum aus Edelstahl,
Korbausstattung: 1 höhenverstellbarer Oberkorb für Tassen und
Dessertteller, 1 Unterkorb für Einsätze (2x Tellereinsatz,
2x Besteckeinsatz), Körbe kunststoffbeschichtet,
inkl. Kunststoff-Sockelblende mit bodenseitiger Dichtungslippe,
Spülmaschine ohne Deckel bzw. Abdeckblech.

Angebotenes Fabrikat/ Hersteller und Typ '........................................'
vom Bieter einzutragen
Menge: 1,000 St

**1.4.6 Aufstellung, Anschluss und Inbetriebnahme der Spülmaschine**
Aufstellung, Anschluss und Inbetriebnahme der Spülmaschine
durch den Kundendienst des Herstellers
Menge: 1,000 St

**1.4.7 Spülmaschinen Dosiermodul,**
Spülmaschinen Dosiermodul,
Schlauchdosierpumpe zur automatischen Dosierung von Flüssigreinigern, mit Leerstandanzeige, Dosierung bis zu 55 ml pro Minute - einstellbar über die Steuerung der Spülmaschine, Sauglanze 352 mm lang - passend für
5 und 10 l-Kanister (max. Höhe bis zur Kanisteröffnung 340 mm), mit flexibler Verschlusskappe,
Länge Dosierschlauch bis zur Sauglanze 1,8 m,
Länge Dosierschlauch zur Spülmaschine 2,85 m,
Länge Anschlusskabel zur Spülmaschine 2,8 m.

Angebotenes Fabrikat/ Hersteller und Typ '........................................'
vom Bieter einzutragen
Menge: 1,000 St

**1.4.8 Anschluss und Inbetriebnahme des**
Anschluss und Inbetriebnahme des
Dosiermoduls durch den Kundendienst.
Menge: 1,000 St

**1.4.9 Verankerung, einschl. Bodenbefestigungsset**
Verankerung der Spülmaschine auf dem Fertigfußboden,
über Bodenbefestigungsset des Herstellers, zur Verankerung der Gerätefüße, Befestigungsgrund Zementestrich auf Dämmschicht, Durchdringungen sind mit Epoxidharz abzudichten.
Menge: 1,000 St

**1.4.10 Abdeckblech für Unterbau-Spülmaschine**
Abdeckblech zu vorbeschriebener Unterbau-Spülmaschine,
59,6/54,2/2,5 cm, aus Stahlblech verzinkt,
zum Schutz der Arbeitsplatte vor Feuchtigkeit,
funktionsfertig an Geräteoberseite der Spülmaschine montiert.
Menge: 1,000 St

**1.4.11 Ausgleichsblende in Edelstahl**
Ausgleichsblende in Edelstahl, zu vorbeschriebener Unterbau-Spülmaschine, Abmessung, 59,3/5,4/4,3 cm
zur optischen Höhenanpassung an das Korpusmaß 72 cm
(Arbeitsplatten-Höhe 90 cm), mit Befestigungspunkt
für LED zur Statusanzeige der Spülmaschine,
unterhalb der Spülmaschinen-Öffnungstür funktionsfertig montiert.
Menge: 1,000 St

**1.4.12 Einbau-Kochfeld mit 4 Kochzonen**
Einbau-Glaskeramikkochfeld mit 4 Kochzonen,
Rahmen Edelstahl für aufliegenden Einbau,
Breite ca. 625 mm,
Gesamt-Leistungsaufnahme (kW) 7,3
Energieverbrauch der Kochmulde je kg (EC) 176,5
Anschluß 220-240 V  50/60 Hz Netzanschluss,
für autarken Einbau, Bedienung über Sensortaster am Kochfeld vorne,
über Direktanwahl  mit Digitalanzeige der Kochstufen.

Aussttatung
Topferkennungssensor für jede Kochzone, Funktionssperre
Abschaltautomatik, Überhitzungsschutz, Warmhalte-Funktion
Restart-Funktion, Stopp-Funktion, Ankochautomatik, Einschaltsperre

Einbau in Arbeitsplatte aus Naturstein, Anschluss und Inbetriebnahme sind in den Einheitspreis mit einzukalkulieren.

angebotenes Fabrikat: '........................................'
vom Bieter einzutragen
Menge: 1,000 St

**1.4.13 Einbau-Kühl-Gefrier-Kombination, vollintegriert**
Einbau-Kühl-Gefrier-Kombination, vollintegriert, mit Gefrierbereich unten, mit Flachscharnier, mit Türoberfläche in Frontqualität, mit betriebsfertigem Einbau in vorbeschriebene Küchenkonstruktion, mit nachfolgender Ausstattung/ techn. Daten:

Ausstattung/ Technische Daten
Energieeffizienzklasse:  C
Durchschnittlicher Energieverbrauch(kWh/a):  162 kWh/a
Summe Volumen Tiefkühlfächer:  70 l
Summe Volumen Kaltlagerfächer und Kühlfächer:  204 l
Luftschallemission:  33 dB(A) re 1 pW
Geräusch-Effizienzklasse:  B
Bauform:  Einbau
Höhe:  1938 mm
Gerätebreite:  559 mm
Gerätetiefe:  546 mm
Türöffnung/ Aufschlag:  wechselbar
Spannung:  220-240 V
Frequenz:  50 Hz

mit LED Beleuchtung
mit noFrost Funktion
mit Optischer und akustischer Warneinrichtung bei geöffneter Tür
Getrennte, elektronische Temperaturregelung, über LED ablesbar
4 Abstellflächen aus Sicherheitsglas, davon 3 höhenverstellbar
3 Türabsteller
Flaschenrost
2 transparente Schubladen
3 transparente Gefriergut-Schubladen
Höhenverstellbare Füße vorne, Rollen hinten
vom Bieter einzutragen.

Angebotenes Fabrikat/ Hersteller und Typ '....................................................' vom Bieter einzutragen.

•
Menge: 1,000 St

**1.4.14 Einbau-Mikrowellengerät**
Einbau-Mikrowellengerät,
Abmessung (B/H/T) 595/372/310 mm,
nutzbares Garraumvolumen 17l,
Leistung 800 W,
Anzahl der Leistungsstufen 7
Spannung 220-240 V,
Anschlusswert 1.250 W,
Absicherung 10 A,
Front schwarz,
Türanschlag rechts links,
einschl. Anschluss und Inbetriebnahme

Angebotenes Fabrikat/ Hersteller und Typ: '........................................'
vom Bieter einzutragen.
Menge: 1,000 St

**1.4.15 Haubenspülmaschine einschl. zu- und Ablauftisch, Anschluss- und Inbetriebnahme**
Haubenspülmaschine einschl. Zu-und Ablauftisch
Abmessungen Spülmaschine (B/T/H) 63,5/75/152 cm
Maschinenausstattung: Steuerung, vollelektronische Steuerung
mit Touch-Bediendisplay, Bediendisplay aus Sicherheitsglas,
farbgeführtes Bedienkonzept, Programmfortschrittsanzeige,
automatischer Energiesparmodus, Selbstreinigungsprogramm,
Waschkammer, Entkalkungsprogramm, Bluetooth-Schnittstelle,
Tankinhalt 22 Liter, Klarspülmenge pro Spülgang 2,4 Liter
inkl. Zulauftisch links mit Becken, Ablauftisch rechts,
Abstellrost und Mischarmatur mit Pendelbrause.
Mit folgender Ausstattung:
inkl. Verstärkte Waschpumpe mit 3 Pumpenmotorleistungen zur
optimalen Anpassung an Waschgut und Verschmutzungsgrad.
Inkl. Inbetriebnahme und Einweisung,
inkl. Zulauftisch links, 120/70/85 cm mit Becken, 50/40/25 cm,
Stopfenventil, Spritzblech und Abstellrost,
inkl. Ablauftisch rechts (Tischplatte und Gefälle), 70/70/85 cm.
inkl. Abstellrost für Ablauftisch, 70 cm,
inkl. Mischarmatur mit Pendelbrause 1/2" für Kalt- und
Warmwasser, umstellbar auf Schwenkauslauf zum Füllen des Beckens,
auf der Tischplatte montiert, druckfest, geeignet für geschlossene Heißwasserbereitung,
Funktionsfertig montiert, einschl. Anschluss und Inbetriebnahme aller Komponenten.
Angebotenes Fabrikat '........................................'
vom Bieter einzutragen
Menge: 1,000 St

**1.4.16 Tisch-Bain-Marie**
Tisch-Bain-Marie
Außenmaße: 110/60/31,5 cm (B/T/H),
Kapazität: 2x GN 1/1 - 200, 230 V, 3,0 kW,
aus CNS 18/10, mit durchgehend nass beheizter Wanne,
Abdeckung allseitig 40 mm abgekantet. Darin eingeschweißt
ein durchgehendes Becken. Frontseite: Schalterblende mit
zurückgesetzten Schalterelementen.
Thermostat, Kontroll-Lampe, Anschlußkabel und Stecker
Funktionsfertig montiert, einschl. Anschluss und Inbetriebnahme.

Angebotenes Fabrikat '........................................'
vom Bieter einzutragen
Menge: 2,000 St

**1.4.17 Kombidämpfer**
Kombidämpfer
Abmessung Garraum (B/T/H) 645/455/420 mm
Gehäuseabmessung 777/744/722 mm (B/T/H)
Leistung: 7,25 kW
Einschübe (Norm): 5 x GN 1/1 oder EN 60/40
Anschlussart: Elektro
Spannung: 400 V
Manuelles Garen mit 3 Garmodi: Umluft von 30°C bis 260°C,
Dampfgaren von 30°C bis 130°C, Kombination aus Heißluft und
Dampf von 30°C bis 260°C.
Automatisches Mess- und Kontrollsystem des Prozentsatzes
der Luftfeuchtigkeit in der Garkammer.
Die Verdoppelung auf jeder Ebene der Multilever-Funktion sorgt
dafür, dass die Produktionskapazität verdoppelt werden kann
(patentiert).
Programmierbarer Betriebsmodus: Garvorgänge können in
automatischer Abfolge (bis zu 15 Zyklen) programmiert und
gespeichert werden.
Mehrpunkt-Kerntemperaturfühler Ø 3 mm. Fix angeschlossener
Kerntemperaturfühler.
2 Lüftergeschwindigkeiten: voll / reduziert.
Wi-Fi-Anschluss. Kompatibel mit IEEE 802.11g (2,4 GHz)
Standard USB-Anschluß.
Einhängeschienen - GN 1/1 - EN1 (600 x 400).
Automatisches Reinigungssystem.
inkl. Montage, Inbetriebnahme und Einweisung.
Die Aufstellung erfolgt gestapelt auf nachfolgend beschriebenem Untergestell.
Menge: 2,000 St

**1.4.18 Untergestell für Kombidämpfer**
Untergestell zu vorbeschriebenem Kombidämpfer,
zur gestapelten Montage, aus Edelstahl,
Maße(BxHxT)779/707/950 mm
inkl. Auflageschienen - in Untergestell einsetzbar.
In Kombination mit vorbeschriebenen Geräten funktionsfertig montiert.
Menge: 1,000 St

**1.4.19 Gewerbekühlschrank funktionsfertig aufgestellt**
Gewerbekühlschrank
Abmessung B/T/H) 720/800/1995 mm
Anschlussart: Elektro, Leistung: 0,25 kW,
Spannung: 230 V, Energieverbrauch: 679 kWh/Jahr,
Temperaturbereich: -2 / +8 °C.
GN 2/1 mit Umluftkühlung, Gehäuse (Sichtseiten) und Innenraum
aus rostfreiem Edelstahl CNS 1.4301, tiefgezogener Innenbehälter,
abgerundete Ecken zur leichten Reinigung 85 mm Energiespar-
PUR-Hartschaumisolierung, FKW- und FCKW-frei, selbstschließende
Türen mit ergonomischer Griffmulde, 180° öffnend und sperrbar,
ausgestattet mit leicht wechselbaren Magnetdichtungen,
Türanschlag rechts, optional gegen Aufpreis erhältlich,
inkl. 3 Paar Auflageschienen, 3 Stück rilsanierte Roste (530 x 650 mm)
(einfach ohne Werkzeug demontierbar).
Elektronische Steuerung und digitale Temperaturanzeige, automatische
Abtauung und Tauwasserverdunstung auf energiesparender Heißgasbasis,
wartungsfreundlicher Kondensator, energieeffizientes Kältesystem,
hocheffizienter Lüfter und großflächiger Verdampfer, verdampferfreier
Innenraum, 4 justierbare Stellfüße aus rostfr. Edelstahl.
Temperaturbereich: -2° / +8° C, Kältemittel R 290,
funktionsfertig aufstellen, Anschluss und Inbetriebnahme.

Angebotenes Fabrikat '........................................'
vom Bieter einzutragen
Menge: 1,000 St

**1.4.20 Gewerbetiefkühlschrank funktionsfertig montiert**
Gewerbetiefkühlschrank
Abmessung (B/T/H) 720/800/1995 mm
Anschlussart: Elektro, Leistung: 0,49 kW,
Spannung: 230 V, Energieverbrauch: 2219 kWh/Jahr,
Temperaturbereich: -10 / -20 °C.
Gehäuse (Sichtseiten) und Innenraum aus rostfreiem Edelstahl
CNS 1.4301, tiefgezogener Innenbehälter, abgerundete Ecken zur
leichten Reinigung 85 mm Energiespar-PUR-Hartschaumisolierung
FKW- und FCKW-frei, selbstschließende Türen mit ergonomischer Griffmulde, 180° öffnend und sperrbar (TKS7025/Z), ausgestattet mit
leicht wechselbaren Magnetdichtungen (Türanschlag rechts, wechselbar),
inkl. 3 Paar Auflageschienen, 3 Stück rilsanierte Roste (530/650 mm)
(einfach ohne Werkzeug demontierbar), elektronische Steuerung und
digitale Temperaturanzeige, automatische Abtauung und Tauwasserverdunstung auf energiesparender Heißgasbasis, wartungsfreundlicher
Kondensator, energieeffizientes Kältesystem, hocheffizienter Lüfter
und großflächiger Verdampfer, verdampferfreier Innenraum,
4 justierbare Stellfüße aus rostfreiem Edelstahl.
Temperaturbereich: -10° / -20° C. Kältemittel R 290,
funktionsfertig aufstellen, Anschluss und Inbetriebnahme.

Angebotenes Fabrikat '........................................'
vom Bieter einzutragen
Menge: 1,000 St

**1.4.21 Kompacktdurchlauferhitzer unter Tisch, druckfest**
Kompacktdurchlauferhitzer,
elektronisch geregelt, Untertischmontage,
Abmessung (B/H/T)17,7 / 29,4 / 10,8 mm
Energieeffizienzklasse A, druckfest,
Temperaturwahlbereich 20-60 Grad,
Warmwasserleistung bei ∆t = 33 K 1) 2) [l/min]: 4,8, Mischwasser 5,8
Einschaltwassermenge / Max. Durchflussmenge [l/min]: 2 / 5
Nennleistung [kW]: 11,0, Mischwasser 13,5
Spannung 3~ / PE 400 V AC mit Festanschluss
Nennstrom 16 A
Solartauglich, für Nacherwärmung geeignet, Zulauftemperatur ≤ 60 °C
Schutzart IP24
Spezifischer Wasserwiderstand bei 15 °C [Ωcm] ≥ : 1000
Nenninhalt  0,3 Liter
für druckfeste Installation geeignet.
Montage an Vorsatzschale aus Gipskarton.
Menge: 3,000 St

#### 1.5 Ausstattung Sanitär

**1.5.1 Unterbau-Handwaschbecken, rechteckig**
Unterbau-Handwaschbecken, rechteckig Größe ca. 45 cm, Tiefe ca. 15 cm,
Farbe Weiß, innen und außen glasiert, mit Überlaufgarnitur, Befestigung von unten mittels werkzeugloser Klebetechnik, einschl. Röhren-Siphon mit Rosette, verchromt, einschl. Einbau in die Arbeitsplatte und Anschluss der Ablaufgarnitur.
Menge: 1,000 St

**1.5.2 Einbau-Spülbecken, 100/50 cm**
Einbau-Spülbecken, 100/50 cm
aus Edelstahl Bürstfinish, Becken 45/42,4/20,5 cm,
Becken mit Abtropffläche für aufliegenden Einbau,
mit Ablauffernbedienung und Überlauf, reversibel einbaubar,
3½" Korbventil, Ab- und Überlaufgarnitur inkl. Siphon,
2 Loch-Stanzungen,
einschl. Einbau in die Arbeitsplatte und Anschluss der Ablaufgarnitur.
Menge: 1,000 St

**1.5.3 Einhand-Mischbatterie in Edelstahloptik**
Einhand-Spültischarmatur, mit L-Auslauf,
druckfest, geeignet für geschlossene Heißwasserbereitung,
in Einlochausführung,
in Edelstahloptik, matt, mit Super-Steel Beschichtung,
mit 46 mm Keramikkartusche,
schwenkbarer Rohrauslauf, Schwenkbereich 360 Grad,
mit Sicherung gegen Rückfluss,
Gesamthöhe ca. 300 mm,
Ausladung ca. 256 mm,
einschl. Griffhebel und edelstahlummantelten Druckschläuchen M 10,
auf Arbeitsplatte montieren, einschließlich funktionsfertigem Anschluss an Zuleitungen.
Menge: 2,000 St

#### 1.6 Ausstattung / Zubehör

**1.6.1 Hustenschutz**
Hustenschutz
Scheibengröße 1000/350 mm, Scheiben aus Sicherheitsglas, Kanten poliert,
Scheibe wird links und rechts in der Scheibenmitte geschraubt, Neigungswinkel
der Scheibe ist fix, Edelstahl-Standbeine 45 cm hoch.
Inkl. 2 Fußplatten aus Edelstahl, 200/250 mm, 2 mm hoch,
funktionsfertig montiert.
Menge: 2,000 St

**1.6.2 Tablettrutsche 3-teilig, 403/31 cm,**
Tablettrutsche 3-teilig, 403/31 cm,
funktionsfertig montiert, bestehend aus:
1 Rohrtablettrutsche 158/31 cm, 3 Edelstahlrohre, Durchmesser 25 mm x 1,5
2 Rohrtablettrutschen 124/31 cm, 3 Edelstahlrohre, Durchmesser 25 mm x 1,5,
Montage an Trockenbauwand.
Menge: 1,000 St

**1.6.3 Rollwagen mit Müllboxen, 76,5/44/65 cm,**
Rollwagen mit Müllboxen, 76,5/44/65 cm,
aus Winkel- und Formrohrprofilen geschweißter Metall-Rahmen,
pulverbeschichtet in RAL 9006 Weißaluminium, 4 Doppellenkrollen Durchmesser 50 mm mit weicher Lauffläche, 2 Rollen feststellbar.
3 Wertstoff-Sammelboxen (3fach-Modul) aus Kunststoff,
76/40,5/57 cm, Fassungsvermögen 3 x 40 Liter,
Sammelboxen inkl. Müllsack-Klemmen und Deckel,
Deckel in den Farben Grau, Gelb und Grün,
Selbstklebe-Etikettenset für Sammelgut-Kennzeichnung.
Menge: 1,000 St

**1.6.4 Tablett-und Besteckwagen mit Serviettenspender**
Tablett-und Besteckwagen mit Serviettenspender
Abmessung: 648/428/1350 mm
mit 4 Besteckeinsätzen, gerichtet für 100 Tabletts,
2 Lenk- und 2 Lenkstoprollen, Durchmesser 125 mm, 4 Stoßecken.
Menge: 2,000 St

**1.6.5 Tablett-Abräumwagen**
Tablett-Abräumwagen
Abmessung: 1155/680/1840 mm (B/T/H), Gewicht: 40 kg,
aus Edelstahl, 20 Einschübe (Format 464/565 mm),
Abstand zwischen den Einschüben 120 mm, Relinghöhe 160 mm,
beidseitig bestückbar, 4 Lenkrollen - 2 davon feststellbar.
Menge: 3,000 St

**1.6.6 Serviertablett rechteckig**
Serviertablett rechteckig
345/265 mm, hohes Profil, PVC schwarz.
Menge: 100,000 St

**1.6.7 Teller flach, Ø 23,9 cm, weiß.**
Teller flach, Durchmesser  23,9 cm, weiß.
Material: Porzellan.
Menge: 140,000 St

**1.6.8 Teller tief, Ø 21,9 cm, weiß.**
Teller tief, Durchmesser  21,9 cm, weiß.
Material: Porzellan.
Menge: 140,000 St

**1.6.9 Schüssel, Ø 13 cm, Höhe 4 cm, weiß.**
Schüssel, Durchmesser  13 cm, Höhe 4 cm, weiß.
Material: Porzellan.
Menge: 250,000 St

**1.6.10 Besteck-Set, aus Chromstahl, magnetisch**
Besteck-Set, aus Chromstahl, magnetisch,
Materialstärke 3 mm, bestehend aus:
1 Essmesser, Länge 207 mm, Klinge 95 mm
1 Essgabel, Länge 194 mm
1 Esslöffel, Länge 193 mm
1 Kaffeelöffel, Länge 135 mm.
Menge: 140,000 St

**1.6.11 Kuchengabel, Länge 140 mm**
Kuchengabel, Länge 140 mm
aus Chromstahl, magnetisch,
Materialstärke 3 mm.
Menge: 70,000 St

**1.6.12 Trinkglas 290 ml, Ø 62 mm, Höhe 134 mm.**
Trinkglas aus Klarglas, 290 ml, Durchmesser  62 mm, Höhe 134 mm.
Menge: 250,000 St

#### 1.7 Stundenlohnarbeiten

*Hinweis: Hinweis Stundenlohnarbeiten*
Die Verrechnungssätze für die folgenden Lohn- und Berufsgruppen sind
anzubieten.

In ihnen sind enthalten:
- Lohn- und Gehaltskosten
- Lohn- und Gehaltsnebenkosten
- Zuschläge
- lohngebundene und lohnabhängige Kosten
- Sozialkosten einschl. Sozialkassenbeiträge
- Gemeinkostenanteile
- Wagnis und Gewinn

Zuschläge zu den Verrechnungssätzen für vom Auftraggeber angeordnete oder zu vertretende Nacht-, Sonntags-, Feiertages- und Mehrarbeit (Überstunden) sind gesondert nachzuweisen. Sie werden in Höhe der tariflichen Vereinbarung vergütet.
Für Nacht-, Sonntags- und Feiertagsarbeit wird als Zuschlag nur der Beitrag zur gesetzlichen Unfallversicherung vergütet.
Stundenlohnarbeiten sind nur nach vorheriger schriftlicher Beantragung und schriftlicher Genehmigung der Bauleitung und des AG durchzuführen.

**1.7.1 Vorarbeiter**
Regiestunden für Vorarbeiter
Menge: 5,000 h

**1.7.2 Facharbeiter**
Regiestunden für Facharbeiter
Menge: 10,000 h

**1.7.3 Helfer**
Regiestunden Helfer
Menge: 10,000 h
